# Sistema de encofrado de muros Stenform de Sten. Para muros rectos a dos caras

- Propiedad del archivo: CONSTRUNARIO
- Formato: FIEBDC-3/2012
- Programa: Construnario Versión 3.51
- Fecha de los precios: 25/07/2023
- Divisa: EUR

**STENFORM** m2 Sistema de encofrado de muros Stenform de Sten. Para muros rectos a dos caras
Sistema de encofrado para la ejecución de muros rectos a dos caras, formado por paneles de diferentes dimensiones con un sistema de modulado adaptable a cada obra Stenform ofrece soluciones de encofrado para muros de cualquier dimensión y forma, acoplando sus paneles en sentido vertical u horizontal. El modulado y la resistencia que ofrecen los elementos para unir los paneles, dan como resultado la obtención de rendimientos satisfactorios. Los paneles están formados por una estructura de forma rectangular, hecha con tubo de acero de gran espesor, a la que se acopla una plancha de acero (panel metálico) o un tablero contrachapado con acabado fenólico (panel fenólico). Los accesorios del sistema permiten la ejecución de la obra cumpliendo las Normativas sobre Seguridad y Salud en el Trabajo
