# Sistema de apuntalamiento Cimbra 12T (toneladas ) de Sten

- Propiedad del archivo: CONSTRUNARIO
- Formato: FIEBDC-3/2012
- Programa: Construnario Versión 3.51
- Fecha de los precios: 25/07/2023
- Divisa: EUR

**CIMBRA 12T** m2 Sistema de apuntalamiento Cimbra 12T (toneladas ) de Sten
Sistema de apuntalamiento compuesto por estructuras tubulares que conforman torres de apuntalamiento independientes y regulables para cualquier altura, pudiendo soportar cada apoyo una carga de 3 Toneladas (una torre de 4 apoyos soporta 12 Toneladas). Montaje de torres mediante barras tubulares independientes de poco peso, ensambladas de forma sencilla gracias a un sistema de pitorros con gatillo de seguridad patentado. Tanto en el extremo superior como en el inferior de cada torre, se dispone de unos husillos regulables en altura. En el extremo superior se dispone un módulo puntal (con regulación cada 10cm). Gracias a este elemento combinado con los husillos, se puede alcanzar cualquier altura.
