# Sistema de encofrado de muro trepado STB de Sten. Permite la ejecución de encofrados de muro a grandes alturas

- Propiedad del archivo: CONSTRUNARIO
- Formato: FIEBDC-3/2012
- Programa: Construnario Versión 3.51
- Fecha de los precios: 25/07/2023
- Divisa: EUR

**STB_STE** m2 Sistema de encofrado de muro trepado STB de Sten. Permite la ejecución de encofrados de muro a grandes alturas
El sistema de trepado STB es un conjunto de piezas que, con el sistema de encofrado adecuado, tiene como objetivo la obtención de muros a grandes alturas. El procedimiento se basa en la realización del muro mediante la construcción de diferentes tramos en altura, usando la parte de muro construida y curada como base para el encofrado del tramo superior.Además de construir un punto de apoyo para el encofrado superior, permite la obtención de una superficie de trabajo razonablemente amplia. Esta superficie es útil para realizar las operaciones necesarias sobre el encofrado. El encofrado va unido al sistema de trepado y se mueve todo en una sola operación. El encofrado puede pivotar respecto la consola y retirarse del muro. Con el tirante de estanqueidad se minimizan las coqueras en la parte inferior del muro. Permite el ajuste fino de la altura del encofrado respecto al muro hormigonado.
