# Cables flexibles para cableado de cuadros eléctricos y uso doméstico, referencia CBL® PASSEO H05V-K de Nexans

- Propiedad del archivo: CONSTRUNARIO
- Formato: FIEBDC-3/2012
- Programa: Construnario Versión 3.51
- Fecha de los precios: 10/11/2022
- Divisa: EUR

**CBLPASSEO** m Cables flexibles para cableado de cuadros eléctricos y uso doméstico, referencia CBL® PASSEO H05V-K de Nexans
El cable CBL® PASSEO H05V-K, es un cable unipolar flexible (clase 5) sin cubierta para instalaciones fijas o en sistemas cerrados análogos. También es adecuado para instalaciones protegidas, iluminación y aparamenta de mando y control. El cable se instala entubado, en zonas secas. Gracias a su flexibilidad y a las propiedades deslizantes del aislamiento, su instalación se hace más fácil y es muy apropiado en instalaciones de trazado complejo. Comercializado en embalaje PASSEO™
