# Cable de potencia, libre de halógenos, referencia ALSECURE ® RZ1-K (AS) de Nexans. Para locales de pública concurrencia

- Propiedad del archivo: CONSTRUNARIO
- Formato: FIEBDC-3/2012
- Programa: Construnario Versión 3.51
- Fecha de los precios: 10/11/2022
- Divisa: EUR

**RZ1-KAS** m Cable de potencia, libre de halógenos, referencia ALSECURE ® RZ1-K (AS) de Nexans. Para locales de pública concurrencia
El cable RZ1-K(AS), es un cable flexible (clase 5) para el transporte y distribución de energía eléctrica en instalaciones fijas. Libre de halógenos, no propagador del incendio y con baja emisión de humos, el RZ1-K es adecuado para instalaciones en locales de pública concurrencia o áreas donde la seguridad frente al fuego se refiere. El cable se instala al aire, enterrado, entubado, en locales secos y húmedos. Gracias al diseño de sus materiales, tiene buena resistencia a impactos y puede resistir a chorros de agua (AD5). Comercializado baja la marca ALSECURE® y es compatible con el sistema MOBIWAY™.
