# Cables de goma, referencia TITANEX® H07RN- F de Nexans. Robusto para las situaciones más extremas

- Propiedad del archivo: CONSTRUNARIO
- Formato: FIEBDC-3/2012
- Programa: Construnario Versión 3.51
- Fecha de los precios: 10/11/2022
- Divisa: EUR

**H07RN- F** m Cables de goma, referencia TITANEX® H07RN- F de Nexans. Robusto para las situaciones más extremas
El cable TITANEX®H07RN-F es un cable de goma flexible (clase 5) y robusto, ideal para uso industrial y las situaciones extremas. Adecuado tanto en instalación fija como en servicio móvil, incluido motores y eventos temporales, TITANEX® admite empleo hasta 1kV. El cable se instala al aire y enterrado, pero con protección mecánica adicional, excepto en eventos temporales donde el cable se coloca a menudo directamente en el suelo sin protección. Debido a su robustez, resiste a los impactos mecánicos y los ataques químicos. Comercializado bajo la marca TITANEX®
