# Cable trenzado de aluminio, referencia RZ Aluminio de Nexans. Para redes aéreas

- Propiedad del archivo: CONSTRUNARIO
- Formato: FIEBDC-3/2012
- Programa: Construnario Versión 3.51
- Fecha de los precios: 10/11/2022
- Divisa: EUR

**RZAluminio** m Cable trenzado de aluminio, referencia RZ Aluminio de Nexans. Para redes aéreas
El cable RZ AL, es un cable trenzado de aluminio rígido (clase 2) para transporte y distribución de energía en redes aéreas, instalaciones entre apoyos como en líneas posadas en fachadas. El cable se instala al aire, entubado, en zonas secas. No es apto para una instalación directamente enterrada. Gracias al diseño de sus materiales, tiene buena resistencia y tiene buena estanqueidad. (AD5).
