# Sistema de canales para soporte de cables, referencia KWS 1 F de Niedax. Altura rieles; 140

- Propiedad del archivo: CONSTRUNARIO
- Formato: FIEBDC-3/2012
- Programa: Construnario Versión 3.51
- Fecha de los precios: 10/11/2022
- Divisa: EUR

**KWS1F** m Sistema de canales para soporte de cables, referencia KWS 1 F de Niedax. Altura rieles; 140
Según DIN VDE 0298-300: 2009-09, no se debe exceder una distancia máxima entre soportes de 0,8 m.
