# Perfil de techo, referencia TKS 100 de Niedax. Para bandeja de cables de 163mm TKS 100

- Propiedad del archivo: CONSTRUNARIO
- Formato: FIEBDC-3/2012
- Programa: Construnario Versión 3.51
- Fecha de los precios: 10/11/2022
- Divisa: EUR

**TKS 100** u Perfil de techo, referencia TKS 100 de Niedax. Para bandeja de cables de 163mm TKS 100
Por motivos estáticos, es necesario instalar el espaciador TKSD 20 para instalación en pared y techo para evitar la deformación del perfil trapezoidal al apretar el tornillo de fijación. (Solicite el tornillo SKM 10X25 DIN EN ISO 4017 por separado). El espaciador TKSD 20 es necesario para el soporte colgante con fijación en ambos lados (pedir el tornillo SKM 10X70 DIN EN ISO 4017 por separado). 1. Soporte suspendido en ambos lados 2. Conjunto de soporte colgante de una cara
