# Curva horizontal, referencia KLBG 100.203 de Niedax. Radio grande

- Propiedad del archivo: CONSTRUNARIO
- Formato: FIEBDC-3/2012
- Programa: Construnario Versión 3.51
- Fecha de los precios: 10/11/2022
- Divisa: EUR

**KLBG 100.203** u Curva horizontal, referencia KLBG 100.203 de Niedax. Radio grande
Posibilidad de enrutamiento paralelo. La distancia de tendido es de 100 mm con anchos de escalera de cable idénticos
