# Pavimento Rock Wood de Flint. Lamas de gran formato. Estancias de alta afluencia

- Propiedad del archivo: CONSTRUNARIO
- Formato: FIEBDC-3/2012
- Programa: Construnario Versión 3.51
- Fecha de los precios: 22/11/2022
- Divisa: EUR

**ROCKWOOD** m2 Pavimento Rock Wood de Flint. Lamas de gran formato. Estancias de alta afluencia
Rock Wood by FLINT se fabrica en un formato de lamas de dimensiones mas grandes de lo normal. Un tamaño de lama más grande proporciona una mayor estavbilidad y menos juntas con lo que se logra un mejor acabado. Las lamas de gran formato en el suelo nos recuerdan mas a las maderas naturales, sin embargo gracias a sus propiedades podemos disfrutar de ventajas como la resistencia al agua o su mayor aguante al desgaste.
