# Recuperador de calor referencia OTER-080-H de Otedisa. Horizontal. 8000 m3/h

- Propiedad del archivo: CONSTRUNARIO
- Formato: FIEBDC-3/2012
- Programa: Construnario Versión 3.51
- Fecha de los precios: 10/11/2022
- Divisa: EUR

**OTER80** u Recuperador de calor referencia OTER-080-H de Otedisa. Horizontal. 8000 m3/h
Este Equipo cumple con la normativa ErP2018, según la directiva 2009/125/CE. De acuerdo con la directiva europea de ecodiseño EU 1253/2014. Recuperador de flujo cruzado/contracorriente (eficiencia 73% en condiciones secas), según la normativa. Filtros de baja pérdida de carga según RITE (IDA-1, IDA-2, IDA-3). Ventiladores tipo Plug-Fan con motores EC, y regulación 0..10V. Consumo específico de energía SPF inferior al límite indicado en la directiva. Panel sándwich exterior lacado e interior galvanizado, con aislamiento de 25 mm, de lana de roca. Estructura formada por paneles de aluminio reforzado, de gran robustez. Free-cooling parcial con compuerta motorizada para realizar By Pass. Embocaduras circulares con junta de estanqueidad. Bandeja de condensados en INOX.
