# Kit marca Toshiba

- Propiedade do arquivo: CONSTRUNARIO
- Formato: FIEBDC-3/2012
- Programa: Construnario Versión 3.51
- Data dos prezos: 11/03/2014
- Divisa: EUR

**RBCTWP101E** u Kit marca Toshiba
Kit marca Toshiba para conexión de tuberías de sistemas TWIN 2x1, modelo RBCTWP101E, para unidades exteriores RAVSM2244AT8E RAVSM2804AT8E.
