# Central digital para video portero, referencia 375006 de Tegui

- Propiedad del archivo: CONSTRUNARIO
- Formato: FIEBDC-3/2012
- Programa: Construnario Versión 3.51
- Fecha de los precios: 04/11/2022
- Divisa: EUR

**375006** u Central digital para video portero, referencia 375006 de Tegui
Central digital para instalaciones de videoportero con placa de superficie SERIE 7
