# Cámara color para instalación de video portero, referencia 375098 de Tegui

- Propiedad del archivo: CONSTRUNARIO
- Formato: FIEBDC-3/2012
- Programa: Construnario Versión 3.51
- Fecha de los precios: 04/11/2022
- Divisa: EUR

**375098** u Cámara color para instalación de video portero, referencia 375098 de Tegui
Módulo telecámara color orientable con iluminación mediante con leds blancos Camara Color TEGUI Para instalaciones de videoportero Teguibus con cable coaxial o par trenzado. Incluyen latiguillo latiguillo de 1 m
