# Trespa® Meteon®

- Propiedad del archivo: CONSTRUNARIO
- Formato: FIEBDC-3/2012
- Programa: Construnario Versión 3.51
- Fecha de los precios: 10/08/2022
- Divisa: EUR

**C0706TRE_11** m Trespa® Meteon®
Las placas Trespa® Meteon® se instalan como un componente en sistemas de cerramiento de control climático y fachadas ventiladas. Este sistema de cerramiento “que respira”, empleado en todo el mundo, aporta una serie de ventajas al diseño de cualquier edificio. Cerramiento de control climático y fachadas decorativas Las placas Trespa® Meteon® cortadas a medida se usan en sistemas de cerramiento de control climático y en fachadas decorativas, una solución arquitectónica que ofrece beneficios tanto técnicos como estéticos. Las juntas entre las placas pueden permanecer abiertas. Cámara de aire La cámara de aire entre el revestimiento exterior y el aislamiento o la construcción permite que el aire circule a través de las respectivas entradas y salidas de ventilación. Para que haya ventilación continua detrás de la placa se requiere que la cámara de aire entre el revestimiento exterior y el aislamiento o la construcción tenga una profundidad específica. La profundidad de la cámara de aire, así como el tamaño mínimo de las entradas y salidas de ventilación, deben satisfacer la normativa de construcción, los reglamentos y los certificados aplicables.
