# Trespa® TopLab®Plus

- Propiedad del archivo: CONSTRUNARIO
- Formato: FIEBDC-3/2012
- Programa: Construnario Versión 3.51
- Fecha de los precios: 10/08/2022
- Divisa: EUR

**C0706TRE_21** m Trespa® TopLab®Plus
Laminados decorativos compactos, sometidos a alta presión, y fabricados según la norma EN 438-4:2005 y con espesores de 13 mm (± 1/2 pulg.) en adelante, concebidos para aplicaciones de mobiliario de laboratorio de uso en interiores. Las placas están constituidas por capas de fibras basadas en madera (papel y/o madera), impregnadas con resinas termoendurecibles y acabados por una o ambas caras en colores y diseños decorativos. La capa superficial incorpora un recubrimiento transparente y está tratada con la tecnología Electron Beam Curing (EBC) exclusiva de Trespa para mejorar su resistencia al rayado y a los productos químicos. Todos los componentes se unen mediante la aplicación simultánea de calor (= 150 °C / = 302 °F) y alta presión específica (> 5 MPa) para obtener un material homogéneo y no poroso de alta densidad y con una superficie decorativa integrada. Las placas están disponibles en calidad estándar (CGS).
