# Trespa® TopLab®Vertical

- Propiedad del archivo: CONSTRUNARIO
- Formato: FIEBDC-3/2012
- Programa: Construnario Versión 3.51
- Fecha de los precios: 10/08/2022
- Divisa: EUR

**C0706TRE_22** m Trespa® TopLab®Vertical
Laminados compactos decorativos de alta presión para aplicaciones interiores, con espesores = 6 mm (± 1/4 pulg.) fabricados según la norma EN 438-4:2005. Las placas están constituidas por capas de fibras basadas en madera (papel y/o madera) impregnadas con resinas termoestables y unidas a una(s) capa(s) superficial(es) a una o ambas caras. Estas capas llevan colores o diseños decorativos. A la(s) capa(s) superficial(es) se añade una capa de acabado transparente, y a continuación se somete(n) a un tratamiento con la tecnología de Curado por Descarga de Electrones (Electron Beam Curing - EBC), exclusiva de Trespa, para mejorar la resistencia al rayado y las propiedades de protección contra la luz. Estos componentes se unen entre sí mediante la aplicación simultánea de calor (= 150 °C / = 302 °F) y de una alta presión específica (> 7 MPa) para obtener un material homogéneo y no poroso de mayor densidad y con una superficie decorativa integrada. Están disponibles en Calidad estándar (Standard grade, CGS) y Calidad Ignífuga (Fire-Retardant grade, CGF).
