# Oficial 1ª montador de sistemas de fachadas ventiladas

- Propiedad del archivo: CONSTRUNARIO
- Formato: FIEBDC-3/2012
- Programa: Construnario Versión 3.51
- Fecha de los precios: 10/08/2022
- Divisa: EUR

| Código | Ud | Descripción | Precio |
|---|---|---|---|
| MOC052_7 | u | Oficial 1ª montador de sistemas de fachadas ventiladas | 17.55 |
