# UNIDAD EXTERIOR SMMSi 68 kW Alta eficiencia

- Propiedad del archivo: CONSTRUNARIO
- Formato: FIEBDC-3/2012
- Programa: Construnario Versión 3.51
- Fecha de los precios: 11/03/2014
- Divisa: EUR

**MMYMAP2424HT8** u UNIDAD EXTERIOR SMMSi 68 kW Alta eficiencia
Conjunto exterior marca Toshiba SMMSi a 2 tubos, de alta eficiencia, con compresores inverter Twin Rotary y refrigerante R-410a, modelo MMYMAP2424HT8, combinación de tres módulos MMYMAP0804HT8E. Capacidad frigorífica 68 kW. ·Potencia absorbida en refrigeración 16,58 kW. ·EER 4,1 Capacidad calorífica 76,5 kW. ·Potencia absorbida en calefacción 17,18 kW. ·COP 4,45 Simultaneidad máxima hasta 135%. Diferencia de altura entre u.interiores hasta 40 m. Long. equivalente de tubería desde la 1ª derivación hasta 65 m. Rango de funcionamiento -5/43 ºC refrig. y -20/15,5 ºC calef. Ventilador Inverter 3(9900) m³/h. Nivel de presión sonora en refrig./calef. 60/61 dB(A). Dimensiones AlxAnxPr 3(1830x990x780) mm. Peso 3(242) kg. Alimentación 380/415-3-50 (V-ph-Hz). Control vectorial, mediante curva sinusoidal en pasos de 0,1 Hz sobre el control de velocidad del compresor.
