# UNIDAD EXTERIOR SMMSi 118 kW Alta eficiencia

- Propiedad del archivo: CONSTRUNARIO
- Formato: FIEBDC-3/2012
- Programa: Construnario Versión 3.51
- Fecha de los precios: 11/03/2014
- Divisa: EUR

**MMYMAP4224HT8** u UNIDAD EXTERIOR SMMSi 118 kW Alta eficiencia
Conjunto exterior marca Toshiba SMMSi a 2 tubos, de alta eficiencia, con compresores inverter Twin Rotary y refrigerante R-410a, modelo MMYMAP4224HT8, combinación de un módulo MMYMAP1204HT8E y tres módulos MMYMAP1004HT8E. Capacidad frigorífica 118 kW. ·Potencia absorbida en refrigeración 32,04 kW. ·EER 3,68 Capacidad calorífica 132 kW. ·Potencia absorbida en calefacción 32,7 kW. ·COP 4,04 Simultaneidad máxima hasta 135%. Diferencia de altura entre u.interiores hasta 40 m. Long. equivalente de tubería desde la 1ª derivación hasta 65 m. Rango de funcionamiento -5/43 ºC refrig. y -20/15,5 ºC calef. Ventilador Inverter 11600 + 3(10500) m³/h. Nivel de presión sonora en refrig./calef. 64/65,5 dB(A). Dimensiones AlxAnxPr 4(1830x990x780) mm. Peso 4(242) kg. Alimentación 380/415-3-50 (V-ph-Hz). Control vectorial, mediante curva sinusoidal en pasos de 0,1 Hz sobre el control de velocidad del compresor.
