# UNIDAD INTERIOR cassette de 4 vías 14 kW

- Propiedad del archivo: CONSTRUNARIO
- Formato: FIEBDC-3/2012
- Programa: Construnario Versión 3.51
- Fecha de los precios: 11/03/2014
- Divisa: EUR

**MMUAP0482H** u UNIDAD INTERIOR cassette de 4 vías 14 kW
Unidad interior marca Toshiba para sistemas VRF tipo cassette de 4 vías, con válvula electrónica, sensor de presión y control individual de temperatura por microprocesador para regulación del flujo de refrigerante, modelo MMUAP0482H, toma de aire exterior, bomba de drenaje incl. Capacidad frigorífica 14 kW. Capacidad calorífica 16 kW. Consumo eléctrico 0,112 kW. Caudal de aire (alta/baja) 2130/1130 m³/h. Nivel de presión sonora (alta/baja) 46/33 dB(A). Dimensiones AlxAnxPr 319x840x840 mm. Peso 25 kg. Dimensiones del panel 30x950x950 mm. Alimentación 220/240-1-50 (V-ph-Hz).
