# Placa laminada compacta de TRESPA®, Diffuse de FLUSH (fijación oculta) mm - 8 - Lumen Pura - Calidad FR con una cara decorativa

- Propiedad del archivo: CONSTRUNARIO
- Formato: FIEBDC-3/2012
- Programa: Construnario Versión 3.51
- Fecha de los precios: 10/08/2022
- Divisa: EUR

**PPUR8_LP_D_PUL500** m2 Placa laminada compacta de TRESPA®, Diffuse de FLUSH (fijación oculta) mm - 8 - Lumen Pura - Calidad FR con una cara decorativa.
Precio: 146.65
Revestimiento de fachada ventilada con lamas EDF PuraNFC® Trespa® – clasificación al fuego B s2 d0, producida a base de resinas termoendurecibles que no contienen Urea-Formaldehido, homogéneamente reforzada con fibras naturales certificada FSC™ o PEFC™ con superficie de color EBC (Electron Bean Curing), no melamínico, y propiedades antigrafiti durante toda su vida útil. Su resistencia a los ultravioletas según Norma EN 438-29 y Ensayo de Florida no será inferior a 4-5 contrastando ambas normas con la escala de grises de la ISO 105 A2. Sus características mecánicas y de resistencia a los ultravioletas se recogen en la Garantía Trespa® decenal que se entregará junto con el material suministrado.
