# Fachada ventilada con placas EDF TRESPA® METEON® FR 8 mm color A17.3.5 - UNI - Satin con sistema TS150 según DIT473p/22

- Propiedad del archivo: CONSTRUNARIO
- Formato: FIEBDC-3/2012
- Programa: Construnario Versión 3.51
- Fecha de los precios: 10/08/2022
- Divisa: EUR
- Código: trespa-iberi (22/12/2022)

**TR150.8.U.S.A17.3.5** m2 Fachada ventilada con placas EDF TRESPA® METEON® FR 8 mm color A17.3.5 - UNI - Satin con sistema TS150 según DIT473p/22
Revestimiento de fachada ventilada con placas laminadas de alta presión TRESPA® METEON® FR de 8 mm color CYCLAM A17.3.5 de la gama Unicolours y textura Satin mediante sistema TS150 (fijación vista) según DIT 473p/22 y ETA 20/1265 mediante montantes de madera verticales (75x95mm/75x45mm) fijados a escuadras y cámara ventilada = 30 mm. Fijación de la placa al montante mediante tornillos TW-S-D12 4,8x38 mm lacados. Incluido corte de las placas de acuerdo con modulación de planos de alzados de fachada basados en los formatos de placa Trespa® con un tamaño máximo de 3050x2130 mm y merma = 10%. El sistema TS150 aporta una mejora del aislamiento acústico al ruido aéreo, ?(Rw+Ctr)pesado, de =7 dB, valor obtenido en ensayos realizados en laboratorio Applus, con nº de referencia 22/32300668 según UNE-EN ISO 10140-2:2011 y UNE-EN ISO 10140-1:2016. La resistencia al impacto del sistema TS150 se clasifica como Categoría de Uso I según la DEE 090062-00-0404.

| Código | Ud | Descripción | Rendimiento | Precio | Importe |
|---|---|---|---|---|---|
| P1508_U_S_A17.3.5 | m2 | Placa laminada compacta de TRESPA®, CYCLAM A17.3.5 de 8 mm - Unicolours - Satin - Calidad FR con una cara decorativa. (material) | 1.000 | 106.77 | 106.77 |
| MOC052_14 | u | Oficial 1ª montador de sistemas de fachadas ventiladas (material) | 1.000 | 17.55 | 17.55 |
| MOC099_14 | u | Ayudante montador de sistemas de fachadas ventiladas (material) | 1.000 | 15.57 | 15.57 |
| %COSIND | % | Costes indirectos 3% | 3 % | 139.89 | 4.20 |
|  |  | Costes directos |  |  | 144.09 |

## Recursos

**P1508_U_S_A17.3.5** m2 Placa laminada compacta de TRESPA®, CYCLAM A17.3.5 de 8 mm - Unicolours - Satin - Calidad FR con una cara decorativa
Revestimiento de fachada ventilada con placas EDF Trespa® Meteon® FR – clasificación al fuego B s2 d0, producida a base de resinas termoendurecibles que no contienen Urea-Formaldehido, homogéneamente reforzada con fibras naturales certificada FSC™ o PEFC™ con superficie de color EBC (Electron Bean Curing), no melamínico, y propiedades antigrafiti durante toda su vida útil. Su resistencia a los ultravioletas según Norma EN 438-29 y Ensayo de Florida no será inferior a 4-5 contrastando ambas normas con la escala de grises de la ISO 105 A2. Sus características mecánicas y de resistencia a los ultravioletas se recogen en la Garantía Trespa® decenal que se entregará junto con el material suministrado.
