# UNIDAD INTERIOR cassette de 2 vías 5, 6 kW

- Propiedad del archivo: CONSTRUNARIO
- Formato: FIEBDC-3/2012
- Programa: Construnario Versión 3.51
- Fecha de los precios: 11/03/2014
- Divisa: EUR

**MMUAP0182WH** u UNIDAD INTERIOR cassette de 2 vías 5, 6 kW
Unidad interior marca Toshiba para sistemas VRF tipo cassette de 2 vías, con válvula electrónica, sensor de presión y control individual de temperatura por microprocesador para regulación del flujo de refrigerante, modelo MMUAP0182WH, toma de aire exterior, bomba de drenaje incl. Capacidad frigorífica 5,6 kW. Capacidad calorífica 6,3 kW. Consumo eléctrico 0,044 kW. Caudal de aire (alta/media/baja) 900/750/618 m³/h. Nivel de presión sonora (alta/media/baja) 35/33/30 dB(A). Dimensiones AlxAnxPr 345x1180x570 mm. Peso 26 kg. Dimensiones del panel 20x1415x680 mm. Alimentación 220/240-1-50 (V-ph-Hz).
