# Interfaz enchufable de comunicación entre gateway Z-Wave y motores Nice, referencia BiDi-Zwave de Nice

- Propiedad del archivo: CONSTRUNARIO
- Formato: FIEBDC-3/2012
- Programa: Construnario Versión 3.51
- Fecha de los precios: 10/08/2022
- Divisa: EUR

**BiDi-Zwave** u Interfaz enchufable de comunicación entre gateway Z-Wave y motores Nice, referencia BiDi-Zwave de Nice
Interfaz enchufable de comunicación entre gateway Z-Wave y motores Nice. BiDi-ZWave, instalada en los automatismos Nice con el conector BUS T4, permite integrarlos y gestionarlos mediante cualquier gateway Z-Wave. Fácil de instalar: interfaz enchufable sin ninguna programación. BiDi-ZWave, mediante la app y el gateway Z-Wave de casa, permite: • Acceder a las funcionalidades IoT, la app sugiere las acciones a partir de la información recogida sobre los hábitos del usuario; • Gestionar los automatismos con los comandos de voz; • Obtener soporte en el diagnóstico y el mantenimiento del automatismo, notifica la presencia de anomalías o problemas y sugiere las medidas pertinentes
