# Interfaz miniaturizado unidireccional/bidireccional para gestionar luces y cargas eléctricas, referencia BiDi-Switch de Nice

- Propiedad del archivo: CONSTRUNARIO
- Formato: FIEBDC-3/2012
- Programa: Construnario Versión 3.51
- Fecha de los precios: 10/08/2022
- Divisa: EUR

**BiDi-Switch** u Interfaz miniaturizado unidireccional/bidireccional para gestionar luces y cargas eléctricas, referencia BiDi-Switch de Nice
BiDi-Switch permite gestionar luces y cargas eléctricas integrándolas en el sistema smart home: puede funcionar sin gateway y con transmisores monodireccionales. Con BiDi-Switch puedes: • Controlar los dispositivos conectados de la casa por separado, en grupos o en el interior de escenarios. • Reducir los derroches energéticos controlando los consumos y gestionando las cargas eléctricas. • Verificar el estado de los dispositivos. • Controlar las funciones a través de la creación de escenarios personalizados también utilizando sistemas de alarma. • Utilizar los comandos de voz con Amazon Alexa, Google Home y Siri Shortcuts, para encender y apagar los dispositivos conectados. • Gestionar los dispositivos a distancia con un smartphone, smartwatch o el sistema de infoentretenimiento del coche.
