# Módulo para el accionamiento a distancia de dos circuitos o dos equipos según el principio On-Off de Nice

- Propiedad del archivo: CONSTRUNARIO
- Formato: FIEBDC-3/2012
- Programa: Construnario Versión 3.51
- Fecha de los precios: 24/10/2022
- Divisa: EUR

**OnOff-Control** u Módulo para el accionamiento a distancia de dos circuitos o dos equipos según el principio On-Off de Nice
Módulo para el accionamiento a distancia de dos circuitos o dos equipos según el principio on-off. On/Off Control, se monta dentro de una caja de pared y permite controlar dos dispositivos con una potencia máxima de 1,5 kW. Se enciende utilizando el interruptor tradicional de pared y a distancia con la aplicación móvil. El dispositivo mide el consumo energético y la potencia activa de la corriente.
