# Sensor de movimiento, luz y temperatura, Motion-Control de Nice

- Propiedad del archivo: CONSTRUNARIO
- Formato: FIEBDC-3/2012
- Programa: Construnario Versión 3.51
- Fecha de los precios: 10/08/2022
- Divisa: EUR

**Motion-Control** u Sensor de movimiento, luz y temperatura, Motion-Control de Nice
Motion-Control es un sensor inalámbrico multifunción, que detecta movimiento, temperatura e intensidad luminosa. Asimismo, puede detectar las variaciones de la posición y los intentos de manipular el cuerpo exterior. Motion-Control funciona con baterías y se actualiza vía radio. Su sensibilidad se adapta a las necesidades de los usuarios. El LED incorporado facilita información sobre los movimientos registrados y las variaciones de temperatura. Entre las funciones disponibles, encontramos la de probador del campo Z-Wave. Su montaje es rápido, no invasivo y viable en todas las superficies. El enganche universal permite situar el sensor en todas partes (paredes y techos incluidos).
