# Dispositivo universal inteligente con sensor de temperatura, Smart-Control de Nice

- Propiedad del archivo: CONSTRUNARIO
- Formato: FIEBDC-3/2012
- Programa: Construnario Versión 3.51
- Fecha de los precios: 10/08/2022
- Divisa: EUR

**Smart-Control** u Dispositivo universal inteligente con sensor de temperatura, Smart-Control de Nice
Smart-Control es un dispositivo pequeño, fácil de instalar, que convierte dispositivos estándares en inteligentes. Smart-Control es la solución perfecta y conveniente, para quienes quieren añadir sistemas de alarma o sensores, termostatos, cancelas o persianas a la casa inteligente. Las funciones de Smart-Control resultan fácilmente accesibles y se gestionan a distancia con la app Yubii Home. Además, Smart-Control extiende la señal mediante Yubii Home o gateways compatibles de otros fabricantes.
