# Sensor de inudación y de tenperatura, Flood-Control de Nice

- Propiedad del archivo: CONSTRUNARIO
- Formato: FIEBDC-3/2012
- Programa: Construnario Versión 3.51
- Fecha de los precios: 10/08/2022
- Divisa: EUR

**Flood-Control** u Sensor de inudación y de tenperatura, Flood-Control de Nice
Sensor de inundación y temperatura universal. Flood-Control puede situarse en suelos o paredes, utilizando las entradas para la instalación de los contactos de la sonda. El indicador con LED y la alarma sonora avisarán al usuario en caso de inundación, y el sensor de inclinación avisará en caso de desplazamiento o vuelco del dispositivo; además, después de la detección de la fuga de agua, el sistema, si está equipado con electroválvulas, cerrará el agua reduciendo al mínimo los daños causados por la avería. El LED se puede utilizar también durante la prueba del campo de la red Z-Wave. El dispositivo funciona con batería o conectado mediante cable (12/24 VDC). Flood-Control flota en la superficie del agua, evitando así quedar sumergido.
