# Detector de monóxido de carbono, CO-Control de Nice

- Propiedad del archivo: CONSTRUNARIO
- Formato: FIEBDC-3/2012
- Programa: Construnario Versión 3.51
- Fecha de los precios: 10/08/2022
- Divisa: EUR

**CO-Control** u Detector de monóxido de carbono, CO-Control de Nice
CO-Control es un detector de monóxido de carbono compacto, que funciona con batería, y equipado con un sensor de temperatura integrado. Con su sensibilidad elevada, permite detectar la presencia de monóxido de carbono (CO) en la fase inicial, para evitar la intoxicación. En caso de presencia de este gas peligroso, CO-Control alerta a los habitantes mediante el LED y la acción de los demás dispositivos de la red Z-Wave con los que comunica. El sensor funciona incluso cuando no hay comunicación con el sistema, y su funcionamiento es monitorizado permanentemente,
