# Sensor para puertas/ventanas y de temperatura, Door/Window Control de Nice

- Propiedad del archivo: CONSTRUNARIO
- Formato: FIEBDC-3/2012
- Programa: Construnario Versión 3.51
- Fecha de los precios: 10/08/2022
- Divisa: EUR

**DoorWindowCon** u Sensor para puertas/ventanas y de temperatura, Door/Window Control de Nice
Sensor para puertas/ventanas y de temperatura. Sensor de proximidad, con baterías y basado en la comunicación inalámbrica Z-Wave. El dispositivo permite monitorizar el estado de cierre y apertura de las puertas y ventanas de escenarios particulares o monitorizar el acceso a espacios protegidos. Con el sensor de temperatura incorporado, controlas la temperatura en todos los rincones de tu casa. Existe en tres colores diferentes para adaptarse al estilo de casa.
