# Toma inteligente, Plug-Control de Nice

- Propiedad del archivo: CONSTRUNARIO
- Formato: FIEBDC-3/2012
- Programa: Construnario Versión 3.51
- Fecha de los precios: 10/08/2022
- Divisa: EUR

**Plug-Control** u Toma inteligente, Plug-Control de Nice
Plug-Control es una toma inteligente, que se gestiona a distancia y disponible en las versiones de tipo E y tipo F. Plug-Control es una clavija inteligente para dispositivos eléctricos, que mide el consumo energético y permite el accionamiento a distancia de cualquier dispositivo (según el principio on-off), con una potencia de hasta 2,5 kW. El anillo con LED incorporado indica con un color específico el nivel de consumo instantáneo de energía eléctrica. Plug-Control, compatible con la mayoría de los dispositivos que funcionan conectados a una toma eléctrica, es el más smart de todos los dispositivos universales para la casa inteligente: la clavija más pequeña del mercado, con un diseño moderno y atractivo, para controlar todos los dispositivos
