# Botón universal inalámbrico, Push-Control de Nice

- Propiedad del archivo: CONSTRUNARIO
- Formato: FIEBDC-3/2012
- Programa: Construnario Versión 3.51
- Fecha de los precios: 10/08/2022
- Divisa: EUR

**Push-Control** u Botón universal inalámbrico, Push-Control de Nice
Botón universal inalámbrico. Push-Control permite activar seis escenarios elegidos. Push Control, pequeño e inalámbrico, se posiciona fácilmente en todas las posiciones y superficies. Para activar los escenarios, solamente hay que ejercer una pulsación corta (de 1 a 5 veces) o prolongada del botón: hacer un clic, por ejemplo, para poner en condiciones de seguridad la vivienda antes de salir (conectar la alarma, cerrar las persianas y apagar las luces) El dispositivo funciona con batería y se puede utilizar también como interruptor para los equipos. Push-Control está disponible en 3 colores.
