# Motoreductor con central y receptor integrados, referencia Spido 600 de Nice. Puertas seccionales; hasta 9,6m2/basculantes: 10,5 m2

- Propiedad del archivo: CONSTRUNARIO
- Formato: FIEBDC-3/2012
- Programa: Construnario Versión 3.51
- Fecha de los precios: 10/08/2022
- Divisa: EUR

**Spido600** u Motoreductor con central y receptor integrados, referencia Spido 600 de Nice. Puertas seccionales; hasta 9,6m2/basculantes: 10,5 m2
Programación sencilla y veloz con la nueva pantalla de una cifra Motorreductor con central y receptor monodireccional Opera integrado Nueva guía de 30mm de altura con carro y cabeza completamente integrados, garantizando un transporte seguro Fácil acceso a la central gracias a la tapa de acceso rápido Luz Led de cortesía Placa inferior de la cabeza motora construida en metal garantizando la robustez del accionador No se requiere la regulación o instalación de los finales de carrera mecánicos Permite la apertura de la puerta en 10 segundos (para una puerta de 2,25m y excluyendo las fases de aceleración/desaceleración) Guía de 3,2m apta para la mayoría de puertas comercializadas Receptor compatible únicamente con los mandos Nice de codificación OPERA
