# Unidad exterior MRV S II de Haier, con descarga frontal. 4 HP. 12,1 kW

- Propiedad del archivo: CONSTRUNARIO
- Formato: FIEBDC-3/2012
- Programa: Construnario Versión 3.51
- Fecha de los precios: 18/03/2024
- Divisa: EUR

**AU042FNERA** u Unidad exterior MRV S II de Haier, con descarga frontal. 4 HP. 12,1 kW.
Unidad exterior MRV S II de Haier, con descarga frontal. 4 HP. 12,1 kW. Capacidad Potencia nominal HP 4 Refrigeración kW 12.1 Calefacción kW 12.1 Parámetros eléctricos Alimentación eléctrica Ph-V/Hz 1/220-230/50/60 Potencia absorbida en REFRIGERACIÓN kW 4.25 Potencia máxima absorbida en REFRIGERACIÓN kW 7.2 Corriente máxima absorbida en REFRIGERACIÓN A 34,1 Potencia absorbida en CALEFACCIÓN kW 4.10 Potencia máxima absorbida en CALEFACCIÓN kW 6.9 Corriente máxima absorbida en CALEFACCIÓN A 32.7 EER W/W 2.85 COP W/W 2.95 SEER W/W 4.90 SCOP W/W 3.50 Ventilación Caudal de aire (Alto) m3/h 5400 Nivel de presión sonora (Alto) dB(A) 58 Nivel de potencia sonora (Alto) dB(A) 60 Instalación - Dimensiones - Componentes Dimensiones de la unidad (anchura x profundidad x altura) mm 950x370x965 Dimensiones de las unidades embaladas (anchura x profundidad x altura) mm 1010x458x990 Peso neto/Peso bruto kg 90/ 102 Tipo de compresor Rotary Cantidad y tipo de compresor N.º 1 INV Tipo de refrigerante R410A Cantidad de refrigerante precargada kg 3.3 Ø de la tubería de refrigerante líquido mm 9.52 Ø de la tubería de refrigerante de gas mm 15.88 Longitud máx. de tuberias m 120 Longitud máx. entre UE y UI mas alejada m 60 Diferencia máxima entre UI y UE m 30 Relación de capacidad interior conectable Relación de capacidad interior/ exterior % 50 - 130 Número máximo de UI conectables N.º 7 Límites de funcionamiento de la temperatura externa (*) Refrigeración °C -15 / 50 Calefacción °C -15 / 21
