# Unidad exterior MRV 5-RC de Haier, para sistema de recuperación de calor de 3 tubos. 8 HP. Refrigeración 22,4 kW. Calefacción 25 kW

- Propiedad del archivo: CONSTRUNARIO
- Formato: FIEBDC-3/2012
- Programa: Construnario Versión 3.51
- Fecha de los precios: 18/03/2024
- Divisa: EUR

**AV08IMVURA** u Unidad exterior MRV 5-RC de Haier, para sistema de recuperación de calor de 3 tubos. 8 HP. Refrigeración 22,4 kW. Calefacción 25 kW.
Unidad exterior MRV 5-RC de Haier, para sistema de recuperación de calor de 3 tubos. 8 HP. Refrigeración 22,4 kW. Calefacción 25 kW. Capacidad Potencia nominal HP 8 Refrigeración kW 22.4 Calefacción kW 25 Parámetros eléctricos Alimentación eléctrica Ph-V/Hz 3/380-400/50/60 (5 cables L1+L2+L3+N+T) Potencia absorbida en REFRIGERACIÓN kW 5.09 Potencia máxima absorbida en REFRIGERACIÓN kW 12.80 Corriente absorbida en REFRIGERACIÓN A 8.41 Corriente máxima absorbida en REFRIGERACIÓN A 21.14 Potencia absorbida en CALEFACCIÓN kW 5.08 Potencia máxima absorbida en CALEFACCIÓN kW 11.50 Corriente absorbida en CALEFACCIÓN A 8.39 Corriente máxima absorbida en CALEFACCIÓN A 18.99 EER W/W 4,40 COP W/W 4,92 SEER W/W 6.23 SCOP W/W 4,12 Ventilación Caudal de aire (Alto) m3/h 12000 Nivel de presión sonora (Alto) dB(A) 57 Nivel de potencia sonora (Alto) dB(A) 78 Instalación - Dimensiones - Componentes Dimensiones de la unidad (anchura x profundidad x altura) mm 980x750x1690 Dimensiones de las unidades embaladas (anchura x profundidad x altura) mm 1070x850x1838 Peso neto/Peso bruto kg 246/271 Tipo de compresor DC Inverter Scroll Cantidad y tipo de compresor N.º 1 INV Tipo de refrigerante R410A Cantidad de refrigerante precargada kg 10 Ø de la tubería de refrigerante líquido mm 9.52 Ø de la tubería de refrigerante de recuperación de gas mm 19.05 Ø de la tubería de gas refrigerante de alta presión mm 19.05 Longitud máxima de tuberias m 500 Longitud máx. entre UE y UI mas alejada (equivalente/real) m 260/220 Diferencia de altura estándar entre UI y UE m 50/40 Diferencia de altura estándar entre UI y UI m 18 Presión estática de los ventiladores Pa 110 Relación de capacidad interior conectable Relación de capacidad interior/ exterior % 50 - 130 Número máximo de UI conectables N.º 13 Límites de funcionamiento de la temperatura externa Refrigeración °C -5 / 50 Calefacción °C -23 / 21
