# UNIDAD INTERIOR conductos de alta presión 28 kW

- Propiedad del archivo: CONSTRUNARIO
- Formato: FIEBDC-3/2012
- Programa: Construnario Versión 3.51
- Fecha de los precios: 11/03/2014
- Divisa: EUR

**MMDAP0964HE** u UNIDAD INTERIOR conductos de alta presión 28 kW
Unidad interior marca Toshiba para sistemas VRF tipo conductos de alta presión, con válvula electrónica, sensor de presión y control individual de temperatura por microprocesador para regulación del flujo de refrigerante, modelo MMDAP0964HE, toma de aire exterior incl. Capacidad frigorífica 28 kW. Capacidad calorífica 31,5 kW. Consumo eléctrico 1,26 kW. Caudal de aire (alta/baja) 4200 m³/h. Presión estática ext. hasta 196 Pa. Nivel de presión sonora (alta/baja) 50 dB(A). Dimensiones AlxAnxPr 470x1380x1250 mm. Peso 150 kg. Alimentación 220/240-1-50 (V-ph-Hz).
