# Unidad exterior MRV 5-H de Haier, Full DC Inverter calefacción constante. 8 HP. 25,2 kW

- Propiedad del archivo: CONSTRUNARIO
- Formato: FIEBDC-3/2012
- Programa: Construnario Versión 3.51
- Fecha de los precios: 18/03/2024
- Divisa: EUR

**AV08NMVETA** u Unidad exterior MRV 5-H de Haier, Full DC Inverter calefacción constante. 8 HP. 25,2 kW.
Unidad exterior MRV 5-H de Haier, Full DC Inverter calefacción constante. 8 HP. 25,2 kW. Capacidad Potencia nominal HP 8 Refrigeración kW 25,2 Calefacción kW 25,2 Parámetros eléctricos Alimentación eléctrica Ph-V/Hz "3/380-400/50/60 (5 wires L1+L2+L3+N+T)" Potencia absorbida en REFRIGERACIÓN kW 6.24 Potencia máxima absorbida en REFRIGERACIÓN kW 14.30 Corriente absorbida en REFRIGERACIÓN A 10.53 Corriente máxima absorbida en REFRIGERACIÓN A 23.81 Potencia absorbida en CALEFACCIÓN kW 5.56 Potencia máxima absorbida en CALEFACCIÓN kW 11.69 Corriente absorbida en CALEFACCIÓN A 9.67 Corriente máxima absorbida en CALEFACCIÓN A 19.47 EER W/W 4.03 COP W/W 4.53 SEER W/W 7.25 SCOP W/W 4.61 Ventilación Caudal de aire (Alto) m3/h 11000 Nivel de presión sonora (Alto) dB(A) 56 Nivel de potencia sonora (Alto) dB(A) 67 Instalación - Dimensiones - Componentes Dimensiones de la unidad (anchura x profundidad x altura) mm 980/750/1690 Dimensiones de las unidades embaladas (anchura x profundidad x altura) mm 1070/850/1858 Peso neto/Peso bruto Kg 255/280 Tipo de compresor DC Inverter Scroll Cantidad y tipo de compresor No. 1INV Tipo de refrigerante R410A Cantidad de refrigerante precargada Kg 10 Ø de la tubería de refrigerante líquido mm 9.52 Ø de la tubería de refrigerante de gas mm 19.05 Longitud máxima de tuberías m 1000 Longitud máx. entre UE y UI más alejada (equivalente/real) m 260/220 Diferencia de altura estándar entre UI y UE m 50/40 Diferencia de altura estándar entre UI y UI m 18 Presión estática de los ventiladores Pa 110 Relación de capacidad interior conectable Connectable Indoor Capacity Ratio Relación de capacidad interior/exterior % 50~130 Número máximo de UI conectables No. 13 Límites de funcionamiento de la temperatura externa Refrigeración °C -5~52 Calefacción °C -27~21
