# Fuentes y accesorios COVID 19

- Propiedad del archivo: CONSTRUNARIO
- Formato: FIEBDC-3/2012
- Programa: Construnario Versión 3.51
- Fecha de los precios: 15/06/2023
- Divisa: EUR

**C1903CAN_1** u Fuentes y accesorios COVID 19
Productos COVID19: - Dispensador de agua MANOS LIBRES: - Diseño elegante con funcionamiento MANOS LIBRES, patente en proceso. - Accionamiento mediante sensores para detectar botella/vaso y dispensar agua con solo acercar el dedo al pulsador. - Por seguridad, el agua solo se dispensará si hay una botella/vaso enfrente del sensor. - Superior calidad, fabricado totalmente en acero inoxidable. - Dispensador de superior altura, para una mayor ergonomía de uso. - Mayor higiene del grifo de agua. El grifo queda oculto, evitando su contacto por diferentes usuarios. - Sistema de frío mediante serpentín, de gran eficacia e higiene. - Temperatura del agua fácilmente regulable (termostato). - Se recomienda la instalación de filtro depurador para mejorar la calidad del agua. Fuentes de agua MANOS LIBRES con cabezal/llenabotellas AquaVanguard nueva fuente Manos libres de gran capacidad, ideal para rellenar cómodamente todo tipo de botellas. Solución higiénica y antivandálica. Con sensor o pedal. - Superior calidad, fabricación exterior e interior en acero inoxidable. - Accionamiento mediante único o doble resistente pedal de acero inoxidable o automático mediante sensor/es para una mayor comodidad. - Robusto y elegante llenabotellas integrado en el cabezal. - Diseño higiénico de la salida del agua: queda oculta, de muy difícil acceso y el agua no puede tocar sus paredes. - Plato superior plano para poder reposar los recipientes cómodamente. - Acabado antivandálico, la bandeja recogeaguas no se puede extraer, tornillos allen. - Temperatura del agua fría fácilmente regulable (termostato). - Se recomienda las instalación de filtro depurador para mejorar la calidad del agua. Fuentes de agua MANOS LIBRES: Para beber directamente o llenar pequeñas botellas con solo apretar el pedal o situarse delante de la fuente. Sin utilizar las manos, mayor seguridad e higiene. - Ideal para cualquier emplazamiento donde se requiera una fuente resistente y duradera. - Accionamiento mediante robusto y ancho pedal de acero inoxidable, o automático mediante célula de proximidad para una mayor comodidad. - Fabricación exterior e interior en acero inoxidable. - Fuente de dimensiones superiores que le confieren una mayor estabilidad. - Modelos con surtidor de agua con mayor protección higiénica gracias a la concha especial con acabado antivandálico o llenavasos/botellines o llenabotellas. - Regulación de la altura del agua del surtidor mediante válvula de gran precisión. - Temperatura del agua fácilmente regulable (termostato). - Se recomienda las instalación de filtro depurador para mejorar la calidad del agua. Kit Pedal MANOS LIBRES: - Permite convertir su fuente Canaletas en una fuente con pedal. - Para beber agua sin tocar la fuente con las manos. - Compatible con cualquier fuente Canaletas de surtidor*. - Ideal para sustituir tanto el accionamiento del surtidor o del llenavasos por uno o dos pedales. - Pueden instalarse a la derecha o a la izquierda dependiendo de sus preferencias. - No es necesario atornillarlo al suelo. - En cualquier momento puede volver al diseño original de la fuente. Accesorio Portagel: Soporte para gel desinfectante en su fuente de agua Canaletas. Máxima higiene a la hora de beber agua. - Para acceder fácilmente al gel desinfectante antes y después de accionar las fuentes con las manos. - Fabricación en acero inoxidable. - Se puede acoplar de forma muy sencilla a las fuentes y dispensadores instalados, nuevos o si prefiere a la pared*. - Compatible con la mayoría de dispensadores de gel del mercado. - Medidas: 1140 mm (alto) y 914 mm (diámetro). - Se suministra con todas las piezas necesarias para la instalación en la fuente
