# Dispensadores de agua de botellón

- Propiedad del archivo: CONSTRUNARIO
- Formato: FIEBDC-3/2012
- Programa: Construnario Versión 3.51
- Fecha de los precios: 15/06/2023
- Divisa: EUR

**C1903CAN_2** u Dispensadores de agua de botellón
Fabricados en acero inoxidable. Sólo requieren conexión eléctrica. Diferentes posibilidades de utilización: Mediante botellones vacíos rellenables que suministra Canaletas o con determinadas marcas de botellas de supermercados o con botellones procedentes de empresas con servicio de agua a domicilio.
