# Fuentes de agua con instalación

- Propiedad del archivo: CONSTRUNARIO
- Formato: FIEBDC-3/2012
- Programa: Construnario Versión 3.51
- Fecha de los precios: 15/06/2023
- Divisa: EUR

**C1903CAN_3** u Fuentes de agua con instalación
Fuentes de agua fabricadas en acero inoxidable. Ofrecen la mayor comodidad y economía de uso para su empresa. Gran duración y robustez. Instalación mediante tres puntos de conexión básicos. Pueden utilizarse con o sin vasos. Fuentes de agua de gran calidad y múltiples posibilidades de uso. Fuentes de agua Serie 4 Fuente de agua mural. Ideal para centros educativos. Adaptable a cualquier altura. Fabricación exterior e interior en acero inoxidable. Agua fría, regulable por termostato. Mayor protección higiénica mediante concha especial con acabado anti-vandálico. Posibilidad de beber, además con vasos, en los modelos con llenavasos (LV). Fuente de agua SERIE 6 Fabricación exterior e interior en acero inoxidable. Ideal para cualquier ubicación por su robustez. Una gran variedad de modelos que cubren cualquier necesidad del usuario. Fuente de dimensiones superiores que le confieren una gran presencia y robustez. Mayor protección higiénica mediante concha especial con acabado anti-vandálico. Regulación de la altura del agua del surtidor mediante válvula de gran precisión. Mayor comodidad e higiene al estar separados el pulsador manual del surtidor de agua. Fuente de agua SERIE 6RO Perfecta combinación entre elegancia y funcionalidad. Elegante plato superior. Protección higiénica a la salida del agua del surtidor. Temperatura del agua fácilmente regulable (termostato). Posibilidad de beber también con vasos en los modelos con llenavasos (LV). Fuente de agua SERIE 8 De gran capacidad, diseñadas para abastecer hasta 40 - 50 usuarios. Plato superior plano para poder reposar recipientes cómodamente. Depósito de agua fría de gran capacidad. Cuello de cisne de mayor altura para facilitar el llenado de recipientes. Protección higiénica a la salida de agua del surtidor. Temperatura del agua fácilmente regulable (termostato). Todos los modelos con cuello de cisne. Fuente de agua SERIE Tanex Diseñada para cualquier presupuesto, ofrece los requisitos básicos necesarios. Interior en acero con tratamiento anti-corrosión. Temperatura del agua fría fácilmente regulable (termostato). Protección higiénica a la salida de agua del surtidor. Incluye un filtro de carbón activo para mejorar la calidad del agua.
