# Dispensadores de agua con instalación

- Propiedad del archivo: CONSTRUNARIO
- Formato: FIEBDC-3/2012
- Programa: Construnario Versión 3.51
- Fecha de los precios: 15/06/2023
- Divisa: EUR

**C1903CAN_4** u Dispensadores de agua con instalación
Dispensadores de agua con instalación Fabricados en acero inoxidable. Superior calidad. Elegante diseño. Instalación muy sencilla, sólo requiere de toma de agua y conexión eléctrica (no desagüe). Se utilizan siempre con vasos o botellas. Dispensador de agua SERIE 9ID El funcionamiento electrónico con pulsadores luminosos de diferentes colores para seleccionar fácilmente el agua deseada. Modelos con agua con gas. Mayor higiene del grifo de agua, al estar cubierto y separado de los pulsadores, evitando su contacto por diferentes usuarios. Sistema de bloqueo y alarma sonora en caso de que el recogeaguas este lleno. Fácil instalación: Sólo requiere entrada de agua y enchufe. Se utiliza con vasos.ectrónico, elegante, incluso agua con gas. La fuente de alta gama Dispensador de agua SERIE 7ID Fuente de agua ideal para cualquier empresa o entorno. Atractivo y funcional diseño de pie. Accionamiento mecánico de gran fiabilidad y duración. Con ruedas para facilitar su desplazamiento. Recogeaguas de elevada capacidad y fácilmente extraíble. Dispensador de agua SERIE 3ID Pequeño dispensador de agua de sobremesa, para despachos, cocinas. Capacidad aproximada de 15-20 usuarios. Fabricado en acero inoxidable. Diseño compacto y elegante. Agua fría y natural. Fácil instalación, no necesita desagüe. Dispensador de agua SERIE OI (Osmosis) Con filtración por Osmosis Inversa integrada. Con equipo de filtración por ósmosis inversa de gran capacidad que elimina sólidos en suspensión, diluidos y posibles microorganismos para obtener un agua de gran pureza. Elevada producción de agua de aprox. 250 L/día. Alto índice de aprovechamiento del agua de entrada: 35%
