# Fuentes de agua con instalación empotrada

- Propiedad del archivo: CONSTRUNARIO
- Formato: FIEBDC-3/2012
- Programa: Construnario Versión 3.51
- Fecha de los precios: 15/06/2023
- Divisa: EUR

**C1903CAN_5** u Fuentes de agua con instalación empotrada
Fuente de agua SERIE EN Diseño mural totalmente empotrado para un espacio de paso diáfano. Fuente de agua SERIE EF. Sistema modular Sin apenas ocupar espacio, agua para adultos, niños y personas con discapacidad.
