# Grupos de frío debajo encimera

- Propiedad del archivo: CONSTRUNARIO
- Formato: FIEBDC-3/2012
- Programa: Construnario Versión 3.51
- Fecha de los precios: 15/06/2023
- Divisa: EUR

**C1903CAN_6** u Grupos de frío debajo encimera
Dispensador de agua Minicool El más pequeño de todos, para instalar debajo de la encimera. Grupo de Frío SERIE GF Equipo de agua fría con múltiples aplicaciones. Para suministrar agua fría a fuentes o grifería.
