# Filtros depuradores- accesorios - higienización

- Propiedad del archivo: CONSTRUNARIO
- Formato: FIEBDC-3/2012
- Programa: Construnario Versión 3.51
- Fecha de los precios: 15/06/2023
- Divisa: EUR

**C1903CAN_7** u Filtros depuradores- accesorios - higienización
Gama de filtros depuradores para mejorar la calidad del agua. Portavasos acoplables para disponer de vasos cómodamente. Sistemas de higienización para las fuentes y enfriadores de agua. Accesorios especialmente seleccionados para disfrutar del agua en el hogar. Filtros depuradores Se recomienda la utilización de un filtro depurador de carbón activo para obtener un agua en óptimas condiciones. El filtro elimina los malos sabores y olores que pudiera tener el agua (como el del cloro) y las pequeñas partículas o contaminantes orgánicos. Portavasos y varios - Portavasos - Botella recicable - Botellones Higienización En determinadas zonas el Servicio Técnico de Canaletas o un distribuidor autorizado, pueden ofrecerle la higienización y mantenimiento de las fuentes y enfriadores de agua para lograr una mayor seguridad higiénica. Filtros de agua para uso doméstico Con el equipo doméstico de filtración por ósmosis inversa obtendrá agua de gran pureza, mediante un sistema de filtración de gran capacidad, que elimina hasta el más pequeño microorganismo o partículas que pudiera tener el agua.
