# Fuentes de agua Horeca

- Propiedad del archivo: CONSTRUNARIO
- Formato: FIEBDC-3/2012
- Programa: Construnario Versión 3.51
- Fecha de los precios: 15/06/2023
- Divisa: EUR

**C1903CAN_8** u Fuentes de agua Horeca
Fuente de gran caudal, ideal para rellenar botellas o jarras en restaurantes, hoteles o comedores de grandes empresas. Capacidad de enfriamiento continuo de 100 litros/hora.* Totalmente fabricadas en acero inoxidable, incluido chasis interior. Pulsadores luminosos en acero inoxidable de diferentes colores. Dos surtidores para llenar 2 botellas simultáneamente. Ventilación frontal que facilita su instalación empotrada. Panel frontal para acceso del servicio técnico. Válvula de seguridad a la entrada de agua. Tecnología de enfriamiento mediante “banco de hielo” LED de alarma para llenado del agua del banco de hielo Serpentín de agua en acero inoxidable Modelos GC-10A 2P Dos pulsadores: agua fría. (bajo pedido) GC-10A 4P Cuatro pulsadores para tres temperaturas de agua: fría, natural y mixta. Filtros Filtro Incluído Filtro de carbón activo de gran capacidad. Consultar otras opciones.
