# Fuentes para jardines

- Propiedad del archivo: CONSTRUNARIO
- Formato: FIEBDC-3/2012
- Programa: Construnario Versión 3.51
- Fecha de los precios: 15/06/2023
- Divisa: EUR

**C1903CAN_9** u Fuentes para jardines
Fuente de agua SERIE J Sin frío Fuentes especiales para todo tipo de jardines Especialmente diseñada para su uso en el exterior, como jardines públicos, privados o patios de colegios. Sin equipo de refrigeración. Gran robustez, gracias al elevado espesor del acero utilizado en su construcción (2mm). Regulación de la altura del agua prefijada desde fábrica. Pulsador lateral de gran resistencia y durabilidad. Modelos M-2JRO Surtidor accionado mediante pulsador lateral para agua natural. Dos modelos: M-2JRO 86: Estándar. Altura: 860mm M-2JRO 56: Para niños. Altura:560 mm SIN REFRIGERACIÓN Fuentes con solo agua natural, sin equipo de refrigeración Determinados colectivos o utilizaciones, requieren una fuente sin agua fría, por ejemplo los niños pequeños en el patio. M-4ASF Modelo de la Serie 4 (de pared). Surtidor accionado mediante pulsador para agua natural. M-2APE Modelo de diseño rectangular. Surtidor accionado mediante pedal (PE) para agua natural. M-2ARO Modelo de diseño circular. Surtidor accionado mediante pedal (PE) para agua natural.
