# Fuentes de agua MANOS LIBRES con cabezal/llenabotellas

- Propiedad del archivo: CONSTRUNARIO
- Formato: FIEBDC-3/2012
- Programa: Construnario Versión 3.51
- Fecha de los precios: 15/06/2023
- Divisa: EUR

**C1903CAN_10** u Fuentes de agua MANOS LIBRES con cabezal/llenabotellas
Fuentes de agua MANOS LIBRES con cabezal/llenabotellas. AquaVanguard: nueva solución higiénica y antivandálica para llenar botellas. Fabricación exterior e interior en acero inoxidable. Ideal para rellenar todo tipo de botellas. Robusto y elegante llenabotellas integrado en el cabezal. Accionamiento mediante único o doble resistente pedal de acero inoxidable o automático mediante sensor para una mayor comodidad. Diseño higiénico de la salida del agua: queda oculta, de muy difícil acceso y el agua no puede tocar sus paredes. Acabado antivandálico: la bandeja recogeaguas no se puede extraer, tornillos allen. Temperatura del agua fría fácilmente regulable (termostato). Modelos A-8OP Sensor para agua fría. Ideal para llenar botellas. A-88 2OP Sensor para agua fría. Sensor para agua natural. Ideal para llenar botellas. A-8PE Pedal para agua fría. Ideal para llenar botellas. A-88 2PE Pedal para agua fría. Pedal para agua natural. Ambos pedales agua mixta. Ideal para llenar botellas.
